# EIS 2
Angebotsaufforderung (GAEB 90, DA83)
Währung: EUR
Auftraggeber: Covivio Wohnen GmbH

## Zusätzlicher Text
Lieferung  von Maler- und Lackierarbeiten

Ausführung
Menge Riegel Menge TowerWandfläche
12.900 m²11.650 m²Deckenfläche
4.480 m² 2.940 m²

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 94 Apartments

BGF
Riegel: 5.738,9 m²Tumr: 4.515,64 m²inkl. UG-1 und UG-2

Sonstiges:
Die vorgesehenen Bauleistungen werden entsprechend der derzeit
geltenden öffentlich-rechtlichen Vorschriften, der dort geforderten
bautechnischen Nachweise und nach den allgemein anerkannten Regeln der
Baukunst und der Technik ausgeführt. Die Anforderungen des Brandschutzes
sind einzuhalten.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV:
DIN 18 363 Maler- und Lackiererarbeiten- Beschichtungen
DIN 18 364 Korrosionsschutzarbeiten an Stahlbauten
DIN 18 366 Tapezierarbeiten
sowie den anerkannten Regeln der Technik.

Ergänzend sind u.a. folgende ATV / DIN zu berücksichtigen:
ATV DIN 18 299  Allgemeine Regelungen für Bauarbeiten jeder Art

DIN EN 13 300 Beschichtungsstoffe- Wasserhaltige Beschichtungsstoffe
und Beschichtungssysteme für Wände und  Decken im Innenbereich -
Einleitung

BFS Merkblatt 8
Innenbeschichtungen, Tapezier- und Klebearbeiten auf Betonflächen
Herausgeber: Bundesausschuss Farbe und Sachwertschutz (BFS)

BFS Merkblatt 12
Oberflächenbehandlung von Gipsplatten (Gipskartonplatten) und
Gipsfaserplatten
Herausgeber: Bundesausschuss Farbe und Sachwertschutz (BFS)

Weiterhin gelten sämtliche europäischen und nationalen Vorschriften,
Merkblätter, Stoff- und Prüfnormen usw. jeweils in ihrer aktuellen
Fassung sowie die Herstellerverarbeitungsangaben, Zulassungen und
Empfehlungen der jeweiligen Fachverbände.

## Malerarbeiten
Datum: 05.06.24

### Titel 01 Malerarbeiten Riegel

#### Abschnitt 01.01 Schutzmaßnahmen

**01.01.010 Fenster temporär abkleben**
Temporärer Schutz von Fenstern unterschiedlicher
Abmessungen, während der Malerarbeiten vollflächig
Schützen durch Abkleben, rückstandsloses Entfernen des
temporären Schutzes und Materialentsorgung nach
Abschluss der Arbeiten. Fensterflügel so abgekleben,
dass sie zum Lüften geöffnet werden können.
Menge: 1130,000 m2

**01.01.020 Abdeckung Fußboden mit Filzpappe**
*** Bedarfsposition ohne GB
Bodenflächen temporär gegen Verschmutzung während der
Endbeschichtungen vollflächig abdecken, geeignetes
Material nach Wahl des AN, einschl. Entfernen nach
Abschluss der Arbeiten.
Abdeckung gegen Verrutschen verkleben.
Hinweis: der Schutz, bzw. die Reinigung des Estrichs
während der Grundierungs-/Erstbeschichtungsleistung
wird nicht vergütet. Verschmutzungen /Farbrückstände
auf den Estrichflächen sind eigenständig und
rückstandslos zu beseitigen
Menge: 1,000 m2

**01.01.030 Estrich-Randdämmstreifen zurück schneiden**
*** Bedarfsposition ohne GB
Estrich-Randdämmstreifen bis auf 20 mm über
Estrichbelag zurückschneiden und fachgerecht entsorgen.
Menge: 1,000 m

**01.01.040 Besondere Maßnahmen zum Schutz von Türen, innen**
Schutzabdeckung von Türen, innen
einschließlich Abkleben, Unterhaltung und späterer
Beseitigung/Entsorgung.

Abdeckung bestehend aus:
Abdeckfolien / Selbstklebende Folien / rückstandsfreie
Klebebänder

Abrechnung: Nach ausgeführter / abgedeckter
Ansichtsfläche
Menge: 1100,000 m2

#### Abschnitt 01.02 Malerarbeiten Appartments

*Hinweis*

**01.02.010 Vollflächig spachteln, Wand, Q3**
gespachtelte MW oder entgratete Betonwände einmal
vollflächig spachteln, inkl. Grundierung.

Qualitätsstufe: Q3
einschl. Schleifen (mit Absaugeeinrichtung)
einschl. kleine Löcher schließen

Bauteil: Wand
Menge: 1290,000 m2

**01.02.020 Zulage Vollflächig spachteln, Wand, Q3, Feuchtraum**
*** Bedarfsposition ohne GB
Zulage Vorposition zur Spachtelung der Decken,
feuchtraumgeeignet zur Aufnahme von Malerflies.

Untergrund: Putz
Einbauort: Bäder, WCs
Menge: 1,000 m2

**01.02.030 Teil-/Fleckspachtelung (Ausbesserungen) Wand Putz**
Wandflächen mit vorhandenem Gipsputz in Teilflächen zur
Aufnahme der im nachfolgende Beschichtung aus
Dispersionsfarbe ausbessern / spachteln, mit
verarbeitungsfertiger, gut füllender
Leichtspachtelmasse, emissions- und lösemittelfrei.
Das Angleichen / Schleifen der Oberfläche ist mit
einzukalkulieren.
Menge: 2580,000 m2

**01.02.040 Malervlies Wand, 130 g/m² verkleben**
Strukturloses, rissüberbrückendes, dimensionsstabiles,
spannungsfreies und direkt überstreichbares Vlies,
geklebt.

Untergrund: Putz/GK
Bauteil: Wand, einschl. Grundierung / Haftvermittler.
Einspachteln von strukturlosem Glasfaser- Malervlies
zur Überbrückung/ Vermeidung von Rissen und
Unebenheiten, Oberfläche zur Aufnahme eines
Dispersionsanstrichs.
Menge: 12900,000 m2

**01.02.050 Malervlies Laibung, Sturzuntersicht b= ca.15-25 cm, 130 g/m² verkleben**
Malervlies, Leistung wie in der Vorposition
beschrieben, jedoch:
An Fenster-, Türlaibung oder an Sturzuntersicht

Laibungstiefe ca. 15-25 cm.
- Fensterlaibung ca. 15cm
- Türlaibung ca. 25cm.
Menge: 1100,000 m

**01.02.060 Erstbeschichtung Wand Dispersionsfarbe, Kl. 2**
Erstbeschichtung an Wand, innen, Untergrund Putz P IV
oder Trockenbauplatte.
Grundbeschichtung für Dispersionsfarbe, verfestigend /
haftvermittelnd (je nach Untergrund und technischer
Erfordernis), Zwischenbeschichtung aus
Dispersionsfarbe,
Schlussbeschichtung aus Dispersionsfarbe, matt,
deckend, Nassabriebbeständigkeit Klasse 2 DIN EN 13300
(scheuerbeständig), Kontrastverhältnis Klasse 2 DIN EN
13300 (98 bis 99,5),

Farbton: weiß, matt.
Einschließlich temporärer Schutzabdeckungen z. B. der
Steckdosen, Lichtschalter, Wandfliesen, Sockelleisten
etc.

Finaler Anstrich erfolgt separat zeitlich getrennt zur
Zwischenbeschichtung.

Hersteller
'
..........................................'
vom Bieter einzutragen
Menge: 12900,000 m2

**01.02.070 Erstbeschichtung an Laibung/Sturzuntersicht, bis b=25cm**
Erstbeschichtung aus Dispersionsfarbe, Leistung wie in
der Vorposition beschrieben, jedoch:

- An Laibung oder an Sturzuntersicht,
Laibungstiefe ca. 15-25 cm

Einbauort: Türlaibungen, Fensterlaibungen

Finaler Anstrich erfolgt separat zeitlich getrennt zur
Zwischenbeschichtung.
Menge: 1100,000 m

**01.02.080 Zulage Beschichtung Revisionsklappe 40/40 bis 60/60cm**
*** Bezugsbeschreibung
Als Zulage zur Erstbeschichtung für die folgende
Ausführung:

- Beschichtung einer Revisionsklappe 40/40cm bis 60/
60cm, Rahmen aus Aluminium, mit Füllung aus GK.

Den Revisionsklappen-Innenrahmen vor der Beschichtung
grundsätzlich herausnehmen und getrennt beschichten,
damit keine Farbe in die schmale Fuge zwischen
Innendeckel und Außenrahmen eindringt.
Menge: 220,000 Stk

**01.02.090 Zulage Beschichtung Revisionsklappe 30/30cm**
*** gemäß Ausführungsbeschreibung Als Zulage zur Erstbeschichtung für die folgende Ausfüh
*** wie Position 01.02.080
Größe: 30 x 30 cm
Menge: 1,000 Stk

**01.02.100 Zulage Erstbeschichtung Wand mit fungiziden Zusätzen**
Zulage für die Erstbeschichtung der Wand oder der
Leibung für eine Ausführung mit fungiziden Zusätzen.

Einbauort: Bäder
Menge: 2220,000 m2

**01.02.110 Zulage Erstbeschichtung Dispersionsfarbe mittelgetönt**
*** Bedarfsposition ohne GB
Als Zulage zur Erstbeschichtung von Wand- oder
Deckenflächen für die Ausführung in mittelgetönt,
Ausführung in einzelnen Teilflächen, einschließlich
Absetzen / Beschneiden.
Menge: 1,000 m2

**01.02.120 Zulage Erstbeschichtung Dispersionsfarbe sattgetönt**
*** Bedarfsposition ohne GB
Als Zulage zur Erstbeschichtung von Wand- oder
Deckenflächen für die Ausführung in sattgetönt,
Ausführung in einzelnen Teilflächen, einschließlich
Absetzen / Beschneiden.
Menge: 1,000 m2

**01.02.130 Erneute Schlussbesch. Wand nach Verschmutzung**
Nachträglicher erneuter Schlussanstrich an Wand, innen,
mit Dispersionsfarbe, Ausführung nach bauseitiger
Verschmutzung (z. B. durch andere Gewerke, durch
Möbeltransporte o. ä.).
Nachträgliche Ausführung in Einzelflächen an ganzen
Wänden mit Beschädigung, d. h. nach Fertigstellung der
eigentlichen Malerleistungen, nur nach Aufforderung
durch den AG, in allen Geschossen und Gebäudeteilen,
einschl. Erschwernis durch bereits vorhandenes Mobiliar
und dessen Schutz.
Menge: 1290,000 m2

**01.02.140 Installationsschlitz, 50/30 mm, Q3, schließen**
Installationsschlitze nachträglich schließen, einschl.
Anarbeiten
an vorhandene Putzflächen, inkl. Untergrundvorbereitung
einschl. Lieferung und Einbau erforderlicher
Putzträger.

Oberflächenqualität: Q3
Schlitzbreite: bis 50 mm
Schlitztiefe: bis 30 mm
Menge: 300,000 m

*Hinweis*

**01.02.150 Spachtelung vollflächig, Ortbetondecke, Q3**
Vollflächige Spachtelung bei Unebenheiten des
Untergrundes,
Aufbringen einer vollflächigen Spachtelung, inkl.
Grundierung,
glatt spachteln und schleifen bis zur vollständigen
Glätte für
Oberflächenanforderung Q3

Untergrund: Putz
Raumhöhe: bis 3,5 'm
Menge: 456,000 m2

**01.02.160 Zulage Vollflächig spachteln, Decke, Q3, Feuchtraum**
Zulage Vorposition zur Spachtelung der Decken,
feuchtraumgeeignet zur Aufnahme von Malerflies.

Einbauort: Bäder, WCs
Menge: 50,000 m²

**01.02.170 Malervlies Decke, 130 g/m² verkleben**
Strukturloses, rissüberbrückendes, dimensionsstabiles,
spannungsfreies und direkt überstreichbares Vlies,
geklebt.

Bauteil: Decke
Einschl. Grundierung / Haftvermittler.
Einspachteln von strukturlosem Glasfaser- Malervlies
zur Überbrückung/ Vermeidung von Rissen und
Unebenheiten,
Oberfläche zur Aufnahme eines Dispersionsanstrichs.
Menge: 4480,000 m2

**01.02.180 Erstbesch. Decke Dispersionsfarbe, NK 2**
Erstbeschichtung an Decke, innen,
Untergrund: Überstreichbares Vlies auf Beton oder GK
Grundierung für Dispersionsfarbe
haftvermittelnd / verfestigend
Zwischenbeschichtung aus Dispersionsfarbe,
Schlussbeschichtung aus Dispersionsfarbe, matt,
deckend, Nassabriebbeständigkeit Klasse 2 DIN EN 13300
(scheuerbeständig), Kontrastverhältnis Klasse 2 DIN EN
13300 (98 bis 99,5).

Farbton: weiß, matt.
Einschließlich temporärer Schutzabdeckungen z. B. der
Lüftungsauslässe, Leuchten, Revis etc.

Finaler Anstrich erfolgt separat zeitlich getrennt zur
Zwischenbeschichtung.
Menge: 4480,000 m2

**01.02.190 Erstbeschichtung Schürze Abhangdecke, h=25-30cm**
Erstbeschichtung aus Dispersionsfarbe, Leistung wie in
der Vorposition beschrieben, jedoch:

- An Leibung oder an Sturzuntersicht, Leibungstiefe ca.
25-30cm.

Finaler Anstrich erfolgt separat zeitlich getrennt zur
Zwischenbeschichtung.
Menge: 300,000 m

**01.02.200 Zulage Anstrich mit fungiziden Zusätzen**
Zulage für den Anstrich mit fungiziden Zusätzen

Einbauort: Decken der Bäder, WCs
Menge: 580,000 m2

**01.02.210 Zulage Beschichtung Revisionsklappe 30/30cm**
*** Bezugsbeschreibung
Als Zulage zur Erstbeschichtung für die folgende
Ausführung:

- Beschichtung einer Decken- oder Wandrevisionsklappe,
Rahmen aus Aluminium, mit Füllung aus GK
- Größe bis 30/30 cm

Den Revisionsklappen-Innenrahmen vor der Beschichtung
grundsätzlich herausnehmen und getrennt beschichten,
damit keine Farbe in die schmale Fuge zwischen
Innendeckel und Außenrahmen eindringt.
Menge: 105,000 Stk

**01.02.220 Zulage Beschichtung Revisionsklappe 40/40cm**
*** gemäß Ausführungsbeschreibung Als Zulage zur Erstbeschichtung für die folgende Ausfüh
*** wie Position 01.02.210
- Größe bis 40/40cm
Menge: 10,000 Stk

**01.02.230 Zulage Beschichtung Revisionsklappe 50/50cm**
*** gemäß Ausführungsbeschreibung Als Zulage zur Erstbeschichtung für die folgende Ausfüh
*** wie Position 01.02.210
- Größe bis 50/50cm
Menge: 140,000 Stk

**01.02.240 Zulage Beschichtung Revisionsklappe 80/120cm**
*** gemäß Ausführungsbeschreibung Als Zulage zur Erstbeschichtung für die folgende Ausfüh
*** wie Position 01.02.210
- Größe bis 80/120cm
Menge: 80,000 Stk

#### Abschnitt 01.03 Dauerelastische Verfugungen und sonstige Leistungen in Appartments

**01.03.010 Anschlussfuge abdichten Dichtstoff Acryl**
Anschlussfuge abdichten, mit dauerelastischem
Dichtstoff,
Basis Acryl, einkomponentig, einschl. systemgebundenem
Primer und Hinterfüllung, Breite ca. 5 mm.

Einbauort:
- Wand-Decken-Ixel
- Wand-Wand Ixel
- An Fenstern und Türzargen
Bzw. gemäß Planung
Menge: 11100,000 m

**01.03.020 Loch in Gipskartonwand schließen, DN 70mm**
*** Bedarfsposition ohne GB
Z. B. aufgrund von Fehlbohrung vorhandenes Loch in
Gipskartonwand schließen, Loch rund, Durchmesser 70mm,
Loch schließen, spachteln und schleifen.
Menge: 1,000 Stk

**01.03.030 Zu-/Überputzen Schlitze PIV B 10cm**
*** Bedarfsposition ohne GB
Zu-/Überputzen von Schlitzen, innen, Gipsputz P IV,
Breite 10 cm, Oberfläche geglättet.
Menge: 1,000 m

#### Abschnitt 01.04 Malerarbeiten Treppenhaus

*Hinweis*
Bei den ausgeschriebenen Positionen ist der
Mehraufwand für das Stellen von Gerüsten im
Treppenhaus, sowie das Anarbeiten an Treppenläufe
grundsätzlich in die Einheitspreise der Hauptpositionen
einzukalkulieren.
Eine Ausnahme stellt eine Arbeitsrüstung für die
Ausführung der Arbeiten im Bereich des Treppenkopfes
dar, hierfür ist eine gesonderte Position vorgesehen.

**01.04.010 Rüstung Treppenhauskopf**
Rüstung zur Durchführung der Arbeiten im Bereich des
Treppenhauskopfes im 3.OG, Ausführung nach Wahl des AN
unter Berücksichtigung der UVV.
Erstellen (Untergrund Treppenstufen), vorhalten für die
Dauer der Arbeiten und wieder abbauen.
Menge: 3,000 Stk

**01.04.020 Betondecken und -podeste entgraten u. reinigen, Treppenhaus**
Betondecken entgraten und von Schalölrückständen etc.
reinigen, den anfallenden Bauschutt fachgerecht
entsorgen.

Bauteil: Podeste und Decken des Treppenhauses
Menge: 280,000 m2

**01.04.030 Untersicht Treppenläufe entgraten**
*** Bedarfsposition ohne GB
Die Unterseite der Beton- Treppenläufe entgraten und
den anfallenden Bauschutt entsorgen.

Bauteil: Untersicht Treppenläufe
Menge: 80,000 m2

**01.04.040 Vollflächig spachteln, Decke/Podeste, Q3, Treppenhaus**
Entgratete Betondecken und -podeste einmal vollflächig
spachteln, einschl. grundieren.

Qualitätsstufe: Q3
einschl. Schleifen (mit Absaugeeinrichtung)
einschl. kleine Löcher schließen
Bauteil: Decke / Podeste, Treppenhaus
Einschließlich dem Entfernen von Schalölrückständen /
Schalungstrennmittel.
Menge: 280,000 m2

**01.04.050 Vollflächig spachteln, Treppenlaufuntersicht, Q3**
Vollflächig spachteln, Leistung wie in der Vorposition
beschrieben, jedoch:

- An Treppenlaufuntersicht
Menge: 80,000 m2

**01.04.060 Vollflächig spachteln, Treppenwange, Q3**
Vollflächig spachteln, Leistung wie in der Vorposition
beschrieben, jedoch:

- An Treppenwange, Abwicklung / Breite im Mittel ca. 30
cm
Menge: 65,000 m

**01.04.070 Teil-/Fleckspachtelung (Ausbesserungen) Wand Putz**
Wandflächen mit vorhandenem Gipsputz in Teilflächen zur
Aufnahme der im nachfolgende Beschichtung aus
Dispersionsfarbe ausbessern / spachteln, mit
verarbeitungsfertiger, gut füllender
Leichtspachtelmasse, emissions- und lösemittelfrei.
Das Angleichen / Schleifen der Oberfläche ist mit
einzukalkulieren.
Menge: 230,000 m2

**01.04.080 Malervlies, Decke/Podeste, 130 g/m² verkleben**
*** Bedarfsposition ohne GB
Strukturloses, rissüberbrückendes, dimensionsstabiles,
spannungsfreies und direkt überstreichbares Vlies,
geklebt.
Einschl. Grundierung / Haftvermittler.
Einspachteln von strukturlosem Glasfaser- Malervlies
zur Überbrückung/ Vermeidung von Rissen und
Unebenheiten.
Oberfläche zur Aufnahme eines Dispersionsanstrichs.

Bauteil: Decke und Podeste im Treppenhaus
Menge: 1,000 m2

**01.04.090 Malervlies, Treppenlaufuntersicht, 130 g/m² verkleben**
*** Bedarfsposition ohne GB
Malervlies, Leistung wie in der Vorposition
beschrieben, jedoch:

- An Treppenlaufuntersicht
Menge: 1,000 m2

**01.04.100 Malervlies, Treppenwange, 130 g/m² verkleben**
*** Bedarfsposition ohne GB
Malervlies, Leistung wie in der Vorposition
beschrieben, jedoch:

- An Treppenwange, Abwicklung / Breite im Mittel ca. 30
cm
Menge: 1,000 m

**01.04.110 Erstbeschicht. Treppenhauswand Dispersionsf., Kl. 2**
Erstbeschichtung an Treppenhauswand, innen, Untergrund
Putz P IV bzw. Spachtelung.
Grundbeschichtung für Dispersionsfarbe, verfestigend /
haftvermittelnd (je nach Untergrund und technischer
Erfordernis), Zwischenbeschichtung aus
Dispersionsfarbe,
Schlussbeschichtung aus Dispersionsfarbe, matt,
deckend, Nassabriebbeständigkeit Klasse 2 DIN EN 13300
(scheuerbeständig), Glanzgrad matt, maximale Korngröße
fein.
Anstrich erfolgt in zwei Arbeitsgängen, Finaler
Anstrich erfolgt
separat zeitlich getrennt zur Zwischenbeschichtung.

Farbton: weiß
Menge: 1150,000 m2

**01.04.120 Zulage Sockelanstrich mit Latexfarbe**
Zulage zu den Vorpositionen für Sockelbeschichtung mit
scheuerbeständiger Latexfarbe, Nassabriebbeständigkeit
Klasse 1 DIN EN 13300, inkl. sauberer Abklebung der
oberen Sockelkante und scharfen Kante zu übrigen
Wandbeschichtung

Farbton: RAL, nach Bemusterung

Fabrikat: Brillux, Sensocryl ELF 266 o. glw.
Sockelhöhe: ca. 1,20 m ab OK Sockel

Angebotenes Fabrikat:
'
....................................'
vom Bieter einzutragen
Menge: 360,000 m

**01.04.130 Erstbeschicht. Leibung b=15cm, Dispersionsfarbe**
Erstbeschichtung aus Dispersionsfarbe, Leistung wie in
der Vorposition beschrieben, jedoch:

- An Leibung, Leibungstiefe ca. 15 cm

Einbauort: Leibungen der Treppenhausfenster

Finaler Anstrich erfolgt separat zeitlich getrennt zur
Zwischenbeschichtung.
Menge: 50,000 m

**01.04.140 Erstbeschicht. Treppenlaufuntersicht., Podeste, Dispersionsf.**
Erstbeschichtung aus Dispersionsfarbe, Leistung wie in
der Vorposition beschrieben, jedoch:

- An Treppenlaufuntersicht und Podestuntersicht sowie
an den Treppenhausdecken, Untergrund gespachtelter
Stahlbeton

Finaler Anstrich erfolgt separat zeitlich getrennt zur
Zwischenbeschichtung.
Menge: 280,000 m2

**01.04.150 Erstbeschicht. Treppenwange Dispersionsfarbe, b=30cm**
Erstbeschichtung aus Dispersionsfarbe, Leistung wie in
der Vorposition beschrieben, jedoch:

- An Treppenwange, Abwicklung / Breite im Mittel ca. 30
cm

Finaler Anstrich erfolgt separat zeitlich getrennt zur
Zwischenbeschichtung.
Menge: 65,000 m

**01.04.160 Zulage für einen anderen Farbton Aufzugsportal, 10 cm**
*** Bedarfsposition ohne GB
Als Zulage zur Beschichtung von einer Umrandung um das
Aufzugsportal.
Flächen im Treppenhaus in einem anderen Farbton,
inkl. sauberer Abklebung der oberen Sockelkante und
scharfen Kante
zu übrigen Wandbeschichtung

Breite: ca. 10 cm
Farbton: RAL, nach Bemusterung
Menge: 40,000 m

**01.04.170 Abschneiden Konsoldämmung Treppenläufe**
*** Bedarfsposition ohne GB
Abschneiden überstehender Konsoldämmung der
Treppenlauf-Fertigteile, inkl. Abtransport und
Entsorgung.
Menge: 1,000 m

#### Abschnitt 01.05 Dauerelastische Verfugungen und sonstige Leistungen im TRH

**01.05.010 Anschlussfuge abdichten Dichtstoff Acryl**
Anschlussfuge abdichten, mit dauerelastischem
Dichtstoff,
Basis Acryl, einkomponentig, einschl. systemgebundenem
Primer und Hinterfüllung, Breite ca. 5 mm.

Einbauort:
- Wand-Decken-Ixel
- Wand-Wand Ixel
- An Fenstern und Türzargen
Bzw. gemäß Planung
Menge: 1020,000 m

**01.05.020 Entkopplungsfugenprofil Wandanschluss**
*** Bezugsbeschreibung
Betonfertigteiltreppenlauf Wandanschluss
Fugenprofil in Podest- Treppenuntersicht/ wandseitige
Wangenabwicklung, als Entkopplungsprofil, liefern und
einbauen, flächenbündig beispachteln und beischleifen.

Material: Protektor Putzabschlussprofil 9135 o. glw.

Produkt
'
..........................................'
vom Bieter einzutragen
Menge: 50,000 m

**01.05.030 Entkopplungsfugenprofil Podest/Treppenlauf**
*** gemäß Ausführungsbeschreibung Betonfertigteiltreppenlauf Wandanschluss
*** wie Position 01.05.020
Fuge zwischen Podest und Treppenlauf
Menge: 40,000 m

**01.05.040 Elastische Verfugung, b=10mm, Polyurethan-Dichtstoff**
Elastische Verfugung der Fuge zwischen Treppenlauf-
Fertigteil und Podest.
Fugenbreite b = 10 mm
Ausführung an Untersicht des Treppenlaufes sowie
seitlich an Treppenwange im Treppenauge je nach
Planung.
Anschluss Treppenlauf an Wand je nach Planung.
Fuge ausbilden und füllen, 1-komponentiger Polyurethan-
Dichtstoff einschließlich systemgebundenem
PU-Dichtstoff-Primer und Hinterfüllung gemäß DIN 18540.
Menge: 50,000 m

**01.05.050 Zulage Elastische Verfugung für Fugenbreite b=20mm**
Zulage zur elastischen Verfugung der Vorposition für
eine Fugenbreite b=20mm aufgrund von Bautoleranzen.
Menge: 25,000 m

#### Abschnitt 01.06 Lackierarbeiten

**01.06.010 Beschichtung Stahlblechtür, b/h bis 1,01/2,135m**
Beschichtung einflügeliges Türelement, mit Falz,
mit Stahlzarge und Türblatt aus Stahlblech,
Oberfläche werkseitig grundiert.
Abmessungen b/h = 1,01/2,135m und 1,01/2,01m
Oberfläche von Türblatt und Zarge anschleifen und
umfassend gründlich reinigen.
Lösemittelhaltigen 2K-Epoxi-Haftgrund aufbringen,
Zwischenbeschichtung aus Alkydharzlack,
Schlussbeschichtung aus Alkydharzlack, seidenglänzend,
deckend, im RAL-Farbton nach Wahl des AG.
Dichtungen, Beschläge einschließlich Obentürschließer
dürfen nicht beschichtet werden / einschließlich deren
Schutz.

Bei Brandschutztüren die Herstellervorschriften
beachten.

Produkt
'
..........................................'
vom Bieter einzutragen

Einbauort: UG
Menge: 15,000 Stk

**01.06.020 Treppengeländer aus Flachstahl, beschichten, innen**
Endbeschichtung vollständige
Treppengeländerkonstruktion
zweilagig mit Acrylharzlack, matt deckend, sattgetönt,
einschließlich
aller Befestigungskonsolen.
Treppengeländer bestehend aus umlaufenden Rahmen aus
Flachstahl ca. 50x10mm sowie Füllungen und Pfosten aus
Flachstahl ca. 50x10mm.
Handlauf aus Edelstahl darf nicht beschichtet werden.

Untergrund: bauseitige Grundierung, diese ist auf
Schadstellen
zu prüfen und gegebenenfalls auszubessern.

Zwischenbeschichtung aus Acrylharzlack,
Schlussbeschichtung aus Acrylharzlack, seidenmatt,
deckend, sattgetönt im RAL-Farbton nach Wahl des AG.

Geländerhöhe h = 0,90 - 1,10 m

Einbauort: Treppenhäuser
Menge: 65,000 m

**01.06.030 Treppengeländer aus Flachstahl, beschichten, aussen**
Endbeschichtung vollständige
Treppengeländerkonstruktion
zweilagig mit Acrylharzlack, matt deckend, sattgetönt,
einschließlich
aller Befestigungskonsolen.
Treppengeländer bestehend aus umlaufenden Rahmen aus
Flachstahl ca. 50x10mm sowie Füllungen und Pfosten aus
Flachstahl ca. 40x10mm.
Handlauf aus Edelstahl darf nicht beschichtet werden.

Untergrund: bauseitige Grundierung/Verzinkung, diese
ist auf Schadstellen
zu prüfen und gegebenenfalls auszubessern.

Zwischenbeschichtung aus Acrylharzlack,
Schlussbeschichtung aus Acrylharzlack, seidenmatt,
deckend, sattgetönt im RAL-Farbton nach Wahl des AG.
Geländerhöhe h = 0,90 - 1,00 m

Einbauort: TRH B Ostseite,
Menge: 15,000 m

**01.06.040 Besch. Estrichabschlusswinkel, H bis 16 cm**
Erstbeschichtung Estrichabschlusswinkel als L-Profil
aus grundiertem Stahl. Estrichabschlusswinkel
angeordnet als Estrichabschluss z. B. an
Treppenpodesten.

Beschichtung an Außenseite und an Oberseite.
Zwischenbeschichtung aus Acrylharzlack,
Schlussbeschichtung aus Acrylharzlack, seidenmatt,
deckend, sattgetönt im RAL-Farbton nach Wahl des AG.
Menge: 20,000 m

### Titel 02 Malerarbeiten Tower

#### Abschnitt 02.01 Schutzmaßnahmen

**02.01.010 Fenster temporär abkleben**
Temporärer Schutz von Fenstern unterschiedlicher
Abmessungen, während der Malerarbeiten vollflächig
Schützen durch Abkleben, rückstandsloses Entfernen des
temporären Schutzes und Materialentsorgung nach
Abschluss der Arbeiten. Fensterflügel so abgekleben,
dass sie zum Lüften geöffnet werden können.
Menge: 1100,000 m2

**02.01.020 Abdeckung Fußboden mit Filzpappe**
*** Bedarfsposition ohne GB
Bodenflächen temporär gegen Verschmutzung während der
Endbeschichtungen vollflächig abdecken, geeignetes
Material nach Wahl des AN, einschl. Entfernen nach
Abschluss der Arbeiten.
Abdeckung gegen Verrutschen verkleben.
Hinweis: der Schutz, bzw. die Reinigung des Estrichs
während der Grundierungs-/Erstbeschichtungsleistung
wird nicht vergütet. Verschmutzungen /Farbrückstände
auf den Estrichflächen sind eigenständig und
rückstandslos zu beseitigen
Menge: 1,000 m2

**02.01.030 Estrich-Randdämmstreifen zurück schneiden**
*** Bedarfsposition ohne GB
Estrich-Randdämmstreifen bis auf 20 mm über
Estrichbelag zurückschneiden und fachgerecht entsorgen.
Menge: 1,000 m

**02.01.040 Besondere Maßnahmen zum Schutz von Türen, innen**
Schutzabdeckung von Türen, innen
einschließlich Abkleben, Unterhaltung und späterer
Beseitigung/Entsorgung.

Abdeckung bestehend aus:
Abdeckfolien / Selbstklebende Folien / rückstandsfreie
Klebebänder

Abrechnung: Nach ausgeführter / abgedeckter
Ansichtsfläche
Menge: 1060,000 m2

#### Abschnitt 02.02 Malerarbeiten Etagen

*Hinweis*

**02.02.010 Vollflächig spachteln, Wand, Q3**
gespachtelte GK-Wände, MW oder entgratete Betonwände
einmal
vollflächig spachteln.

Qualitätsstufe: Q3
einschl. Schleifen (mit Absaugeeinrichtung)
einschl. kleine Löcher schließen

Bauteil: Wand
Menge: 1165,000 m2

**02.02.020 Zulage Vollflächig spachteln, Wand, Q3, Feuchtraum**
*** Bedarfsposition ohne GB
Zulage Vorposition zur Spachtelung der Decken,
feuchtraumgeeignet zur Aufnahme von Malerflies.

Untergrund: Putz
Einbauort: Bäder, WCs
Menge: 1,000 m2

**02.02.030 Teil-/Fleckspachtelung (Ausbesserungen) Wand Putz**
Wandflächen mit vorhandenem Gipsputz in Teilflächen zur
Aufnahme der im nachfolgende Beschichtung aus
Dispersionsfarbe ausbessern / spachteln, mit
verarbeitungsfertiger, gut füllender
Leichtspachtelmasse, emissions- und lösemittelfrei.
Das Angleichen / Schleifen der Oberfläche ist mit
einzukalkulieren.
Menge: 1780,000 m2

**02.02.040 Malervlies Wand, 130 g/m² verkleben**
Strukturloses, rissüberbrückendes, dimensionsstabiles,
spannungsfreies und direkt überstreichbares Vlies,
geklebt.

Untergrund: Putz/GK
Bauteil: Wand, einschl. Grundierung / Haftvermittler.
Einspachteln von strukturlosem Glasfaser- Malervlies
zur Überbrückung/ Vermeidung von Rissen und
Unebenheiten, Oberfläche zur Aufnahme eines
Dispersionsanstrichs.
Menge: 11650,000 m2

**02.02.050 Malervlies Laibung, Sturzuntersicht b= ca.15-25 cm, 130 g/m² verkleben**
Malervlies, Leistung wie in der Vorposition
beschrieben, jedoch:
An Fenster-, Türlaibung oder an Sturzuntersicht

Laibungstiefe ca. 15-25 cm.
- Fensterlaibung ca. 15cm
- Türlaibung ca. 25cm.
Menge: 2665,000 m

**02.02.060 Erstbeschichtung Wand Dispersionsfarbe, Kl. 2**
Erstbeschichtung an Wand, innen, Untergrund Putz P IV
oder Trockenbauplatte.
Grundbeschichtung für Dispersionsfarbe, verfestigend /
haftvermittelnd (je nach Untergrund und technischer
Erfordernis), Zwischenbeschichtung aus
Dispersionsfarbe,
Schlussbeschichtung aus Dispersionsfarbe, matt,
deckend, Nassabriebbeständigkeit Klasse 2 DIN EN 13300
(scheuerbeständig), Kontrastverhältnis Klasse 2 DIN EN
13300 (98 bis 99,5),

Farbton: weiß, matt.
Einschließlich temporärer Schutzabdeckungen z. B. der
Steckdosen, Lichtschalter, Wandfliesen, Sockelleisten
etc.

Finaler Anstrich erfolgt separat zeitlich getrennt zur
Zwischenbeschichtung.

Hersteller
'
..........................................'
vom Bieter einzutragen
Menge: 11650,000 m2

**02.02.070 Erstbeschichtung an Laibung/Sturzuntersicht, bis b=25cm**
Erstbeschichtung aus Dispersionsfarbe, Leistung wie in
der Vorposition beschrieben, jedoch:

- An Laibung oder an Sturzuntersicht,
Laibungstiefe ca. 15-25 cm

Einbauort: Türlaibungen, Fensterlaibungen

Finaler Anstrich erfolgt separat zeitlich getrennt zur
Zwischenbeschichtung.
Menge: 2665,000 m

**02.02.080 Zulage Beschichtung Revisionsklappe 40/40 bis 60/60cm**
*** Bezugsbeschreibung
Als Zulage zur Erstbeschichtung für die folgende
Ausführung:

- Beschichtung einer Revisionsklappe 40/40cm bis 60/
60cm, Rahmen aus Aluminium, mit Füllung aus GK.

Den Revisionsklappen-Innenrahmen vor der Beschichtung
grundsätzlich herausnehmen und getrennt beschichten,
damit keine Farbe in die schmale Fuge zwischen
Innendeckel und Außenrahmen eindringt.
Menge: 75,000 St

**02.02.090 Zulage Beschichtung Revisionsklappe 30/30cm**
*** gemäß Ausführungsbeschreibung Als Zulage zur Erstbeschichtung für die folgende Ausfüh
*** wie Position 02.02.080
Größe: 30 x 30 cm
Menge: 1,000 Stk

**02.02.100 Zulage Erstbeschichtung Wand mit fungiziden Zusätzen**
Zulage für die Erstbeschichtung der Wand oder der
Leibung für eine Ausführung mit fungiziden Zusätzen.

Einbauort: Bäder
Menge: 1420,000 m2

**02.02.110 Zulage Erstbeschichtung Dispersionsfarbe mittelgetönt**
*** Bedarfsposition ohne GB
Als Zulage zur Erstbeschichtung von Wand- oder
Deckenflächen für die Ausführung in mittelgetönt,
Ausführung in einzelnen Teilflächen, einschließlich
Absetzen / Beschneiden.
Menge: 1,000 m2

**02.02.120 Zulage Erstbeschichtung Dispersionsfarbe sattgetönt**
*** Bedarfsposition ohne GB
Als Zulage zur Erstbeschichtung von Wand- oder
Deckenflächen für die Ausführung in sattgetönt,
Ausführung in einzelnen Teilflächen, einschließlich
Absetzen / Beschneiden.
Menge: 1,000 m2

**02.02.130 Erneute Schlussbesch. Wand nach Verschmutzung**
Nachträglicher erneuter Schlussanstrich an Wand, innen,
mit Dispersionsfarbe, Ausführung nach bauseitiger
Verschmutzung (z. B. durch andere Gewerke, durch
Möbeltransporte o. ä.).
Nachträgliche Ausführung in Einzelflächen an ganzen
Wänden mit Beschädigung, d. h. nach Fertigstellung der
eigentlichen Malerleistungen, nur nach Aufforderung
durch den AG, in allen Geschossen und Gebäudeteilen,
einschl. Erschwernis durch bereits vorhandenes Mobiliar
und dessen Schutz.
Menge: 1165,000 m2

**02.02.140 Wandbeschichtung Küche Restaurant**
Erstbeschichtung an Wand, innen, Untergrund Putz P IV
oder Trockenbauplatte, extrem strapazierfähig,
Spezialbeschichtung Variante 2.

Wandfläche mit Wand Primer grundieren und zweimal
mit z.B. Brilux CreaGlas 2K-Pu Finsih 4371 beschichten.

- extrem strapazierfähig
- Nassabriebklasse 1 (scheuerbeständig)
- speziell für Krankenhäuser, Laborräume, Molkereien,
Schlachthäuser
- geeignet für indirekten Lebensmittelkontakt
- beständig gegen wässrige und alkoholbasierte
Desinfektionsmittel
- gegen mechanische Belastung deutlich robuster als
Variante 1

Leitfabrikat: Brillux CreaGlas 2K PU Finsih

Produkt
'
..........................................'
vom Bieter einzutragen

Einbauort: Tower, EG, Küche Restaurant, oberhalb der
Wandfliesen
Menge: 40,000 m2

**02.02.150 Installationsschlitz, 50/30 mm, Q3, schließen**
Installationsschlitze nachträglich schließen, einschl.
Anarbeiten
an vorhandene Putzflächen, inkl. Untergrundvorbereitung
einschl. Lieferung und Einbau erforderlicher
Putzträger.

Oberflächenqualität: Q3
Schlitzbreite: bis 50 mm
Schlitztiefe: bis 30 mm
Menge: 300,000 m

*Hinweis*

**02.02.160 Spachtelung vollflächig, Ortbetondecke, Q3**
Vollflächige Spachtelung bei Unebenheiten des
Untergrundes,
Aufbringen einer vollflächigen Spachtelung, glatt
spachteln
und schleifen bis zur vollständigen Glätte für
Oberflächenanforderung Q3

Untergrund: Putz
Raumhöhe: bis 3,5 'm
Menge: 2940,000 m2

**02.02.170 Zulage Vollflächig spachteln, Decke, Q3, Feuchtraum**
Zulage Vorposition zur Spachtelung der Decken,
feuchtraumgeeignet zur Aufnahme von Malerflies.

Einbauort: Bäder, WCs
Menge: 420,000 m²

**02.02.180 Malervlies Decke, 130 g/m² verkleben**
Strukturloses, rissüberbrückendes, dimensionsstabiles,
spannungsfreies und direkt überstreichbares Vlies,
geklebt.

Bauteil: Decke
Einschl. Grundierung / Haftvermittler.
Einspachteln von strukturlosem Glasfaser- Malervlies
zur Überbrückung/ Vermeidung von Rissen und
Unebenheiten,
Oberfläche zur Aufnahme eines Dispersionsanstrichs.
Menge: 2940,000 m2

**02.02.190 Erstbesch. Decke Dispersionsfarbe, NK 2**
Erstbeschichtung an Decke, innen,
Untergrund: Überstreichbares Vlies auf Beton oder GK
Grundierung für Dispersionsfarbe
haftvermittelnd / verfestigend
Zwischenbeschichtung aus Dispersionsfarbe,
Schlussbeschichtung aus Dispersionsfarbe, matt,
deckend, Nassabriebbeständigkeit Klasse 2 DIN EN 13300
(scheuerbeständig), Kontrastverhältnis Klasse 2 DIN EN
13300 (98 bis 99,5).

Farbton: weiß, matt.
Einschließlich temporärer Schutzabdeckungen z. B. der
Lüftungsauslässe etc.

Finaler Anstrich erfolgt separat zeitlich getrennt zur
Zwischenbeschichtung.
Menge: 2940,000 m2

**02.02.200 Erstbeschichtung Schürze Abhangdecke, h=25-30cm**
Erstbeschichtung aus Dispersionsfarbe, Leistung wie in
der Vorposition beschrieben, jedoch:

- An Leibung oder an Sturzuntersicht, Leibungstiefe ca.
25-30cm.

Finaler Anstrich erfolgt separat zeitlich getrennt zur
Zwischenbeschichtung.
Menge: 30,000 m

**02.02.210 Zulage Anstrich mit fungiziden Zusätzen**
Zulage für den Anstrich mit fungiziden Zusätzen

Einbauort: Decken der Bäder, WCs
Menge: 420,000 m2

**02.02.220 Zulage Beschichtung Revisionsklappe 30/30cm**
*** Bezugsbeschreibung
Als Zulage zur Erstbeschichtung für die folgende
Ausführung:

- Beschichtung einer Decken- oder Wandrevisionsklappe,
Rahmen aus Aluminium, mit Füllung aus GK
- Größe bis 30/30 cm

Den Revisionsklappen-Innenrahmen vor der Beschichtung
grundsätzlich herausnehmen und getrennt beschichten,
damit keine Farbe in die schmale Fuge zwischen
Innendeckel und Außenrahmen eindringt.
Menge: 54,000 St

**02.02.230 Zulage Beschichtung Revisionsklappe 40/40cm**
*** gemäß Ausführungsbeschreibung Als Zulage zur Erstbeschichtung für die folgende Ausfüh
*** wie Position 02.02.220
- Größe bis 40/40cm
Menge: 65,000 Stk

**02.02.240 Zulage Beschichtung Revisionsklappe 50/50cm**
*** gemäß Ausführungsbeschreibung Als Zulage zur Erstbeschichtung für die folgende Ausfüh
*** wie Position 02.02.220
- Größe bis 50/50cm
Menge: 20,000 Stk

#### Abschnitt 02.03 Dauerelastische Verfugungen und sonstige Leistungen in Räumen

**02.03.010 Anschlussfuge abdichten Dichtstoff Acryl**
Anschlussfuge abdichten, mit dauerelastischem
Dichtstoff,
Basis Acryl, einkomponentig, einschl. systemgebundenem
Primer und Hinterfüllung, Breite ca. 5 mm.

Einbauort:
- Wand-Decken-Ixel
- Wand-Wand Ixel
- An Fenstern und Türzargen
Bzw. gemäß Planung
Menge: 8900,000 m

**02.03.020 Loch in Gipskartonwand schließen, DN 70mm**
*** Bedarfsposition ohne GB
Z. B. aufgrund von Fehlbohrung vorhandenes Loch in
Gipskartonwand schließen, Loch rund, Durchmesser 70mm,
Loch schließen, spachteln und schleifen.
Menge: 1,000 Stk

**02.03.030 Zu-/Überputzen Schlitze PIV B 10cm**
*** Bedarfsposition ohne GB
Zu-/Überputzen von Schlitzen, innen, Gipsputz P IV,
Breite 10 cm, Oberfläche geglättet.
Menge: 1,000 m

#### Abschnitt 02.04 Malerarbeiten Treppenhaus

*Hinweis*
Bei den ausgeschriebenen Positionen ist der
Mehraufwand für das Stellen von Gerüsten im
Treppenhaus, sowie das Anarbeiten an Treppenläufe
grundsätzlich in die Einheitspreise der Hauptpositionen
einzukalkulieren.
Eine Ausnahme stellt eine Arbeitsrüstung für die
Ausführung der Arbeiten im bereich des Treppenkopfes
dar, hierfür ist eine gesonderte Position vorgesehen.

**02.04.010 Rüstung Treppenhauskopf**
Rüstung zur Durchführung der Arbeiten im Bereich des
Treppenhauskopfes im 3.OG, Ausführung nach Wahl des AN
unter Berücksichtigung der UVV.
Erstellen (Untergrund Treppenstufen), vorhalten für die
Dauer der Arbeiten und wieder abbauen.
Menge: 1,000 Stk

**02.04.020 Betondecken und -podeste entgraten u. reinigen, Treppenhaus**
Betondecken entgraten und von Schalölrückständen etc.
reinigen, den anfallenden Bauschutt fachgerecht
entsorgen.

Bauteil: Podeste und Decken des Treppenhauses
Menge: 235,000 m2

**02.04.030 Untersicht Treppenläufe entgraten**
*** Bedarfsposition ohne GB
Die Unterseite der Beton- Treppenläufe entgraten und
den anfallenden Bauschutt entsorgen.

Bauteil: Untersicht Treppenläufe
Menge: 145,000 m2

**02.04.040 Vollflächig spachteln, Decke/Podeste, Q3, Treppenhaus**
Entgratete Betondecken und -podeste einmal vollflächig
spachteln, einschl. grundieren.

Qualitätsstufe: Q3
einschl. Schleifen (mit Absaugeeinrichtung)
einschl. kleine Löcher schließen
Bauteil: Decke / Podeste, Treppenhaus
Einschließlich dem Entfernen von Schalölrückständen /
Schalungstrennmittel.
Menge: 235,000 m2

**02.04.050 Vollflächig spachteln, Treppenlaufuntersicht, Q3**
*** Bedarfsposition ohne GB
Vollflächig spachteln, Leistung wie in der Vorposition
beschrieben, jedoch:

- An Treppenlaufuntersicht
Menge: 145,000 m2

**02.04.060 Vollflächig spachteln, Treppenwange, Q3**
Vollflächig spachteln, Leistung wie in der Vorposition
beschrieben, jedoch:

- An Treppenwange, Abwicklung / Breite im Mittel ca. 30
cm
Menge: 110,000 m

**02.04.070 Teil-/Fleckspachtelung (Ausbesserungen) Wand Putz**
Wandflächen mit vorhandenem Gipsputz in Teilflächen zur
Aufnahme der im nachfolgende Beschichtung aus
Dispersionsfarbe ausbessern / spachteln, mit
verarbeitungsfertiger, gut füllender
Leichtspachtelmasse, emissions- und lösemittelfrei.
Das Angleichen / Schleifen der Oberfläche ist mit
einzukalkulieren.
Menge: 250,000 m2

**02.04.080 Malervlies, Decke/Podeste, 130 g/m² verkleben**
*** Bedarfsposition ohne GB
Strukturloses, rissüberbrückendes, dimensionsstabiles,
spannungsfreies und direkt überstreichbares Vlies,
geklebt.
Einschl. Grundierung / Haftvermittler.
Einspachteln von strukturlosem Glasfaser- Malervlies
zur Überbrückung/ Vermeidung von Rissen und
Unebenheiten.
Oberfläche zur Aufnahme eines Dispersionsanstrichs.

Bauteil: Decke und Podeste im Treppenhaus
Menge: 1,000 m2

**02.04.090 Malervlies, Treppenlaufuntersicht, 130 g/m² verkleben**
*** Bedarfsposition ohne GB
Malervlies, Leistung wie in der Vorposition
beschrieben, jedoch:

- An Treppenlaufuntersicht
Menge: 1,000 m2

**02.04.100 Malervlies, Treppenwange, 130 g/m² verkleben**
*** Bedarfsposition ohne GB
Malervlies, Leistung wie in der Vorposition
beschrieben, jedoch:

- An Treppenwange, Abwicklung / Breite im Mittel ca. 30
cm
Menge: 1,000 m

**02.04.110 Erstbeschicht. Treppenhauswand Dispersionsf., Kl. 2**
Erstbeschichtung an Treppenhauswand, innen, Untergrund
Putz P IV bzw. Spachtelung.
Grundbeschichtung für Dispersionsfarbe, verfestigend /
haftvermittelnd (je nach Untergrund und technischer
Erfordernis), Zwischenbeschichtung aus
Dispersionsfarbe,
Schlussbeschichtung aus Dispersionsfarbe, matt,
deckend, Nassabriebbeständigkeit Klasse 2 DIN EN 13300
(scheuerbeständig), Glanzgrad matt, maximale Korngröße
fein.
Anstrich erfolgt in zwei Arbeitsgängen, Finaler
Anstrich erfolgt
separat zeitlich getrennt zur Zwischenbeschichtung.

Farbton: weiß
Menge: 1210,000 m2

**02.04.120 Zulage Sockelanstrich mit Latexfarbe**
Zulage zu den Vorpositionen für Sockelbeschichtung mit
scheuerbeständiger Latexfarbe, Nassabriebbeständigkeit
Klasse 1 DIN EN 13300, inkl. sauberer Abklebung der
oberen Sockelkante und scharfen Kante zu übrigen
Wandbeschichtung

Farbton: RAL, nach Bemusterung

Fabrikat: Brillux, Sensocryl ELF 266 o. glw.
Sockelhöhe: ca. 1,20 m ab OK Sockel

Angebotenes Fabrikat:
'
....................................'
vom Bieter einzutragen
Menge: 150,000 m

**02.04.130 Erstbeschicht. Leibung b=15cm, Dispersionsfarbe**
Erstbeschichtung aus Dispersionsfarbe, Leistung wie in
der Vorposition beschrieben, jedoch:

- An Leibung, Leibungstiefe ca. 15 cm

Einbauort: Leibungen der Treppenhausfenster

Anstrich erfolgt in zwei Arbeitsgängen, Finaler
Anstrich erfolgt
separat zeitlich getrennt zur Zwischenbeschichtung.
Menge: 100,000 m

**02.04.140 Erstbeschicht. Leibung b=25cm, Dispersionsfarbe**
Erstbeschichtung aus Dispersonsfarbe, Leistung wie in
der Vorposition beschrieben, jedoch:

- An Leibung, Leibungstiefe bis ca. 25 cm
Menge: 150,000 m

**02.04.150 Erstbeschicht. Treppenlaufuntersicht., Podeste, Dispersionsf.**
Erstbeschichtung aus Dispersionsfarbe, Leistung wie in
der Vorposition beschrieben, jedoch:

- An Treppenlaufuntersicht und Podestuntersicht sowie
an den Treppenhausdecken, Untergrund gespachtelter
Stahlbeton

Finaler Anstrich erfolgt separat zeitlich getrennt zur
Zwischenbeschichtung.
Menge: 380,000 m2

**02.04.160 Erstbeschicht. Treppenwange Dispersionsfarbe, b=30cm**
Erstbeschichtung aus Dispersionsfarbe, Leistung wie in
der Vorposition beschrieben, jedoch:

- An Treppenwange, Abwicklung / Breite im Mittel ca. 30
cm

Finaler Anstrich erfolgt separat zeitlich getrennt zur
Zwischenbeschichtung.
Menge: 110,000 m

**02.04.170 Zulage für einen anderen Farbton Aufzugsportal, 10 cm**
*** Bedarfsposition ohne GB
Als Zulage zur Beschichtung von einer Umrandung um das
Aufzugsportal.
Flächen im Treppenhaus in einem anderen Farbton,
inkl. sauberer Abklebung der oberen Sockelkante und
scharfen Kante
zu übrigen Wandbeschichtung

Breite: ca. 10 cm
Farbton: RAL, nach Bemusterung
Menge: 100,000 m

**02.04.180 Abschneiden Konsoldämmung Treppenläufe**
*** Bedarfsposition ohne GB
Abschneiden überstehender Konsoldämmung der
Treppenlauf-Fertigteile, inkl. Abtransport und
Entsorgung.
Menge: 1,000 m

#### Abschnitt 02.05 Dauerelastische Verfugungen und sonstige Leistungen im TRH

**02.05.010 Anschlussfuge abdichten Dichtstoff Acryl**
Anschlussfuge abdichten, mit dauerelastischem
Dichtstoff,
Basis Acryl, einkomponentig, einschl. systemgebundenem
Primer und Hinterfüllung, Breite ca. 5 mm.

Einbauort:
- Wand-Decken-Ixel
- Wand-Wand Ixel
- An Fenstern und Türzargen
Bzw. gemäß Planung
Menge: 650,000 m

**02.05.020 Entkopplungsfugenprofil Wandanschluss**
*** Bezugsbeschreibung
Betonfertigteiltreppenlauf/Podest Wandanschluss
Fugenprofil in Podest- Treppenuntersicht/ wandseitige
Wangenabwicklung, als Entkopplungsprofil, liefern und
einbauen, flächenbündig beispachteln und beischleifen.

Material: Protektor Putzabschlussprofil 9135 o. glw.

Produkt
'
..........................................'
vom Bieter einzutragen
Menge: 110,000 m

**02.05.030 Entkopplungsfugenprofil Podest/Treppenlauf**
*** gemäß Ausführungsbeschreibung Betonfertigteiltreppenlauf/Podest Wandanschluss
*** wie Position 02.05.020
Fuge zwischen Podest und Treppenlauf
Menge: 100,000 m

**02.05.040 Elastische Verfugung, b=10mm, Polyurethan-Dichtstoff**
Elastische Verfugung der Fuge zwischen Treppenlauf-
Fertigteil und Podest.
Fugenbreite b = 10 mm
Ausführung an Untersicht des Treppenlaufes sowie
seitlich an Treppenwange im Treppenauge je nach
Planung.
Anschluss Treppenlauf an Wand je nach Planung.
Fuge ausbilden und füllen, 1-komponentiger Polyurethan-
Dichtstoff einschließlich systemgebundenem
PU-Dichtstoff-Primer und Hinterfüllung gemäß DIN 18540.
Menge: 70,000 m

**02.05.050 Zulage Elastische Verfugung für Fugenbreite b=20mm**
Zulage zur elastischen Verfugung der Vorposition für
eine Fugenbreite b=20mm aufgrund von Bautoleranzen.
Menge: 35,000 m

#### Abschnitt 02.06 Lackierarbeiten

**02.06.010 Beschichtung Stahlblechtür, b/h = 1,01/2,135m**
Beschichtung einflügeliges Türelement, mit Falz,
mit Stahlzarge und Türblatt aus Stahlblech,
Oberfläche werkseitig grundiert.
Abmessungen b/h = 1,01/2,135m und 1,01/2,01m
Oberfläche von Türblatt und Zarge anschleifen und
umfassend gründlich reinigen.
Lösemittelhaltigen 2K-Epoxi-Haftgrund aufbringen,
Zwischenbeschichtung aus Alkydharzlack,
Schlussbeschichtung aus Alkydharzlack, seidenglänzend,
deckend, im RAL-Farbton nach Wahl des AG.
Dichtungen, Beschläge einschließlich Obentürschließer
dürfen nicht beschichtet werden / einschließlich deren
Schutz.

Bei Brandschutztüren die Herstellervorschriften
beachten.

Einbauort: UG
Menge: 11,000 Stk

**02.06.020 Treppengeländer aus Flachstahl, beschichten, innen**
Endbeschichtung vollständige
Treppengeländerkonstruktion
zweilagig mit Acrylharzlack, matt deckend, sattgetönt,
einschließlich
aller Befestigungskonsolen.
Treppengeländer bestehend aus umlaufenden Rahmen aus
Flachstahl ca. 50x10mm sowie Füllungen und Pfosten aus
Flachstahl ca. 50x10mm.
Handlauf aus Edelstahl darf nicht beschichtet werden.

Untergrund: bauseitige Grundierung, diese ist auf
Schadstellen
zu prüfen und gegebenenfalls auszubessern.

Zwischenbeschichtung aus Acrylharzlack,
Schlussbeschichtung aus Acrylharzlack, seidenmatt,
deckend, sattgetönt im RAL-Farbton nach Wahl des AG.

Geländerhöhe h = 0,90 - 1,10 m

Einbauort: Treppenhäuser
Menge: 120,000 m

**02.06.030 Treppengeländer aus Flachstahl, beschichten, aussen**
Endbeschichtung vollständige
Treppengeländerkonstruktion
zweilagig mit Acrylharzlack, matt deckend, sattgetönt,
einschließlich
aller Befestigungskonsolen.
Treppengeländer bestehend aus umlaufenden Rahmen aus
Flachstahl ca. 50x10mm sowie Füllungen und Pfosten aus
Flachstahl ca. 40x10mm.
Handlauf aus Edelstahl darf nicht beschichtet werden.

Untergrund: bauseitige Grundierung/Verzinkung, diese
ist auf Schadstellen
zu prüfen und gegebenenfalls auszubessern.

Zwischenbeschichtung aus Acrylharzlack,
Schlussbeschichtung aus Acrylharzlack, seidenmatt,
deckend, sattgetönt im RAL-Farbton nach Wahl des AG.
Geländerhöhe h = 0,90 - 1,00 m

Einbauort: Eis2, TRH  Ostseite
Eis1, Tiefgeragenerweiterung
Menge: 10,000 m

**02.06.040 Besch. Estrichabschlusswinkel, H bis 16 cm**
Erstbeschichtung Estrichabschlusswinkel als L-Profil
aus grundiertem Stahl. Estrichabschlusswinkel
angeordnet als Estrichabschluss z. B. an
Treppenpodesten.

Beschichtung an Außenseite und an Oberseite.
Zwischenbeschichtung aus Acrylharzlack,
Schlussbeschichtung aus Acrylharzlack, seidenmatt,
deckend, sattgetönt im RAL-Farbton nach Wahl des AG.
Menge: 15,000 m

### Titel 03 Malerarbeiten Tiefgarage EIS 2 UG1 + 2 Tiefgarage

#### Abschnitt 03.01 Schutzmaßnahmen

*Hinweis*
Kalkulationshinweise Schutzmaßnahmen:
Sämtliche erforderlichen Maßnahmen zum Schutz von
anderen Bauteilen ausser die in diesem Titel
beschriebenen Schutzmaßnahmen sind als Nebenleistung
einzukalkulieren,
Dazu zählen auch die Besonderen Maßnahmen gemäß der ATV
DIN 18363 Ziffer 4.2.6. Diese Besonderen Maßnahmen,
wie z.B. das Abkleben von oberflächenfertigen Teilen
gehört zum Leistungsumfang und ist als Nebenleistung in
die Einheitspreise einzukalkulieren.
Dazu gehört z. B. das Schützen von technischen
Installationen, von Leuchten, von Lichtschaltern, von
Türen, von Bodenfliesen / Wandfliesen / Sockelfliesen,
Duschtrennwänden, Geländern, Handläufen etc.

**03.01.010 Abdeckung Fußboden mit Filzpappe**
Bodenflächen temporär gegen Verschmutzung während der
Endbeschichtungen vollflächig abdecken, geeignetes
Materiual nach Wahl des AN, einschl. Entfernen nach
Abschluss der Arbeiten.
Abdeckung gegen Verrutschen verkleben.
Hinweis: der Schutz, bzw. die Reinigung des Estrichs
während der Grundierungs-/Erstbeschichtungsleistung
wird nicht vergütet. Verschmutzungen /Farbrückstände
auf den Estrichflächen sind eigenständig und
rückstandslos zu beseitigen
Menge: 2920,000 m2

**03.01.020 Besondere Maßnahmen zum Schutz von Türen, innen**
Schutzabdeckung von Türen, innen
einschließlich Abkleben, Unterhaltung und späterer
Beseitigung/Entsorgung.

Abdeckung bestehend aus:
Abdeckfolien / Selbstklebende Folien / rückstandsfreie
Klebebänder

Abrechnung: Nach ausgeführter / abgedeckter
Ansichtsfläche
Menge: 80,000 m2

**03.01.030 Besondere Maßnahmen zum Schutz von Leitungen, innen**
Temporärer Schutz von Rohrleitungen und Kabeltrassen,
etc.
unterschiedlicher Abmessungen, während der
Malerarbeiten
vollflächig Schützen durch Abkleben.
Rückstandsloses Entfernen des temporären Schutzes und
Materialentsorgung nach den Arbeiten.
Menge: 400,000 m

**03.01.040 Besondere Maßnahmen zum Schutz von Schaltern und Steckdosen, innen**
Schutzabdeckung von Schaltern und Steckdosen, innen.
Einschließlich Abkleben, Unterhaltung und späterer
Beseitigung/Entsorgung.
Menge: 100,000 Stk

#### Abschnitt 03.02 Anstrich UG2

**03.02.010 Erneute Schlussbesch. Wand nach Verschmutzung Tiefgarage**
*** Bezugsbeschreibung
Nachträglicher erneuter Schlussanstrich an Wand, innen,
mit Dispersionsfarbe, Ausführung nach bauseitiger
Verschmutzung (z. B. durch andere Gewerke, durch
Möbeltransporte o. ä.).
Nachträgliche Ausführung in Einzelflächen an ganzen
Wänden mit Beschädigung, d. h. nach Fertigstellung der
eigentlichen Malerleistungen, nur nach Aufforderung
durch den AG, in allen Geschossen und Gebäudeteilen,
einschl. erforderlichen Schutzmaßnahmen angrenzender
Bauteile oder Einbauten.

Bauteil: Wände
Menge: 177,000 m2

**03.02.020 Erneute Schlussbesch. Decke nach Verschmutzung Tiefgarage**
*** gemäß Ausführungsbeschreibung Nachträglicher erneuter Schlussanstrich an Wand, innen,
*** wie Position 03.02.010
Bauteil: Decke
Menge: 167,000 m2

**03.02.030 Erneute Schlussbesch. Stütze nach Verschmutzung Tiefgarage**
*** gemäß Ausführungsbeschreibung Nachträglicher erneuter Schlussanstrich an Wand, innen,
*** wie Position 03.02.010
Bauteil: Stütze
Menge: 22,000 m2

### Titel 04 Sonstiges

#### Abschnitt 04.01 Markierung und Beschilderung

**04.01.010 Beschriftung von Türen**
mit selbstklebender Folie.
Pro Tür ca. 12 Buchstaben mit bis zu 6cm Höhe.

Art und Farbe nach Bemusterung
Menge: 60,000 Stk

**04.01.020 Treppenhausbeschilderung**
Acrylschild transparent mit Folienbeschriftung und
Abstandshaltern in allen Etagen der Treppenhäuser,
einschließlich Lieferung und Montage.

Größe: 25 x 25 cm
Abstand zur Wand: ca. 2 cm
Abstandshalter: Edelstahl mit Abdeckkappe, 4 Stück
Größe Beschriftung: 15 cm
Farbe Beschriftung: Schwarz nach Bemusterung
Beispiel Beschriftung: EG, 1.UG, 2.OG
Menge: 30,000 Stk

#### Abschnitt 04.02 Stundenlohnarbeiten

**04.02.010 Vorarbeiter, Stundenlohnarbeiten**
*** Bedarfsposition ohne GB
Für evtl. erforderliche Arbeiten, die nicht im
Leistungsverzeichnis
erfasst sind und nur auf ausdrückliche Anweisung der
Bauleitung
gegen Nachweis zur Ausführung kommen werden berechnet
für:

Vorarbeiter
Menge: 1,000 h

**04.02.020 Facharbeiter, Stundenlohnarbeiten**
*** Bedarfsposition ohne GB
Für evtl. erforderliche Arbeiten, die nicht im
Leistungsverzeichnis
erfasst sind und nur auf ausdrückliche Anweisung der
Bauleitung
gegen Nachweis zur Ausführung kommen werden berechnet
für:

Facharbeiter
Menge: 1,000 h

**04.02.030 Helfer, Stundenlohnarbeiten**
*** Bedarfsposition ohne GB
Für evtl. erforderliche Arbeiten, die nicht im
Leistungsverzeichnis
erfasst sind und nur auf ausdrückliche Anweisung der
Bauleitung
gegen Nachweis zur Ausführung kommen werden berechnet
für:

Helfer
Menge: 1,000 h

USt %: 19,00
